# Diepholz, Allwetterbad Müntepark
Angebotsaufforderung (GAEB DA XML 3.3, DA83)
Projekt: G22009
Währung: EUR
Vergabeart: Offenes Verfahren
Erstellt mit: GXML Toolbox V3.3 R20220330, ORCA AVA 27 27.00.00, 09.10.2026

## 080 Wasserhaltungsarbeiten

### Titel 00 Vorbemerkungen

*Hinweis: 0. Kalkulationshinweis*
0. Kalkulationshinweis

Der Inhalt nachgenannter Vorbemerkungen und beigefügter Pläne ist bei der Kalkulation zu berücksichtigen. Die sichhieraus ergebenden Leistungen sind mit den Einheitspreisen abgegolten und werden nicht gesondert vergütet.

Ende des Kalkulationshinweises

*Hinweis: 1. Projektspezifische Vorbemerkungen*
1. Projektspezifische Vorbemerkungen

Die Stadtwerke EVB Huntetal Freizeit GmbH beabsichtigen auf dem Gelände des aktuellen Freibades den Neubau eines Allwetterbades.

Der Standort des Bauprojektes befindet sich an folgender Adresse: Postdamm 9 in 49356 Diepholz (Direkt am Müntepark).

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
Das Grundstück ist eingebettet in eine Parklandschaft und grenzt im Süden und Westen an Wohngebiete mit zwei bis dreigeschossigen Gebäuden. Im Westen und Norden befindet sich der Müntepark mit direkt angrenzendem Tennisplatz auf der Nordseite.

Das bestehende Freibad liegt auf einem ca. 17.500 m² großem Grundstück und wird aktuell im Süden von der Straße Postdamm erschlossen. Sämtliche Besucherparkplätze befinden sich im öffentlichen Straßenbereich auf der Südseite.

Es ist geplant das Nichtschwimmer- und Springerbecken samt Sprungturmanlage komplett abzubrechen. Das Schwimmerbecken wird zum Teil zurückgebaut.
Hier werden im Anschluss neue Edelstahlbecken errichtet (1x Schwimmerbecken; 1x Erlebnisbecken)

Die Oberkante des Eingangsniveaus liegt bei 38,50 m ü NHN und in etwa auf dem Niveau der Liegewiese des Beckenumgangs des Freibades (OK Beckenkopf 50 m-Becken) und ca. 30 cm über der momentan vorhandenen Parkfläche. Der Vorplatz schließt an das öffentliche Wegenetz des Münteparks an. Das Bad verfügt somit über eine gute verkehrsberuhigte Anbindung. Direkt am neu geplanten Vorplatz wird eine Fläche für ca. 148 Fahrräder (74 Fahrradbügel) vorgesehen. Die Zufahrt zum Betriebshof erfolgt auf der westlichen Seite über die Straße Willenberg.

Der kompakte Baukörper erscheint in Teilen, bedingt durch seine erforderliche Raumhöhe im Bereich der Sprunganlage, als zweigeschossiger Baukörper. Durch unterschiedliche Höhen, resultierend aus der jeweiligen Nutzung, wirkt das Gebäude weniger massiv. Durch den Einsatz vom großflächig zu öffnenden Fassaden in Richtung Freibad und die Verwendung von nachhaltigen und in natürlichen Farben geplanten Materialien gewinnt der Baukörper an Leichtigkeit und fügt sich hervorragend in die stark von der Natur geprägte Umgebung ein. Die von Westen nach Osten ausgerichtete Schwimmhalle wird mit einem leicht geneigten Pultdach (ca. 2,5 % Gefälle) versehen, so dass sich für die Photovoltaikanlage eine Ausrichtung nach Süden anbietet. Über den Nebenräumen wird die Dachfläche Raum für die Aufstellung der erforderlichen Lüftungsgeräte genutzt.

Da der Schwerpunkt in der atmosphärischen Gestaltung der Innenräume liegen wird, sollen für die Außenfassaden überwiegend natürlich wirkende, zurückhaltende Materialien und Farben eingesetzt werden. Dies dient zusätzlich der Rücksichtnahme und Reaktion auf die landschaftliche Umgebung. Durch die großzügigen Verglasungen (Süden und Osten) und die Belichtung durch Dachfenster wird gewährleistet, dass der Badegast das Innere der Halle als Außenraum erleben kann. So wird ein fließender Übergang zwischen Innen und Außen erzeugt.

Der Neubau des Allwetterbades beinhaltet die folgenden Funktionsbereiche:

Hallenbad

- Schwimmbecken mit sechs 25 Meter-Bahnen und Teilhubboden sowie einer 1 m + 3 m Sprunganlage (Bretter) einschließlich Sprunggrube
- Kursbecken mit Hubboden
- Erlebnisbecken mit Wasserattraktionen
- Kinderbecken mit Rutsche
- Rutschenturm mit 80 m Rutsche
- Eingangsbereich / Foyer
- Umkleide- und Duschbereiche
- Personalbereich und Nebenräume
- Küchenbereich / Kiosk
- Untergeschoß als Technikebene

Freibad

- Schwimmbecken mit vier Bahnen
- Erlebnisbecken mit separaten Kinderbecken

Ende der projektspezifischen Vorbemerkungen

*Hinweis: 2. Allgemeine Vorbemerkungen*
2. Allgemeine Vorbemerkungen

Die Gewerke spezifischen Vorbemerkungen sind teilweise erst den einzelnen Titeln vorgeschaltet.

2.1 Herrichtung des Baufeldes

Wir verweisen hier auf den beigefügten Baustelleneinrichtungsplan.
Gem. BE-Plan wird nach den Abbrucharbeiten, eine geschotterte Baustraße, einschl. erf. Stellflächen für Zulieferfahrzeuge gebaut. Die Baustraße erschließt ebenfalls die geschotterten Materiallagerflächen.
Die Erdarbeiten werden nach den den Abbrucharbeiten stattfinden.
Die Zufahrt erfolgt gem. des Baustelleneinrichtungsplans über die Baustraße.

2.2 Lager/Baustelleneinrichtungsflächen

Lager- und Baustelleneinrichtungsflächen stehen nur begrenzt zur Verfügung. Lager- und Aufenthaltsräume werden vom AG nicht zur Verfügung gestellt und sind vom AN entsprechend den gesetzlichen Vorgaben für alle Leistungen vorzuhalten.

2.3 Kampfmittel

Gemäß der Luftbildauswertung des Landesamtes für Geoinformation und Landesvermessung Niedersachsen liegt keine erkennbare Belastung des Baugrundstückes vor.

Ist bei der Durchführung der Bauvorhaben der Erdaushub außergewöhnlich verfärbt oder werden verdächtige Gegenstände beobachtet,
sind die Arbeiten sofort einzustellen und es ist unverzüglich der Kampfmittelbeseitigungsdienst der Regionaldirektion Hameln - Hannover durch die örtliche Ordnungsbehörde oder Polizei zu verständigen.

2.4 Ver-/Entsorgung der Baustelle

Verkehrswege innerhalb der Baustelle entsprechend des Baustelleneinrichtungsplans.
Strom und Wasseranschlüsse werden vom Bauhauptgewerk gestellt und allen am Bau Beteiligten zugänglich gemacht. Die entsprechenden Hauptanschlüsse sind vom Bauhauptgewerk eigenverantwortlich in Erfahrung zu bringen.

2.5 Unterhaltung

Die Baustelle hat in jeder Bauphase ordentlich und aufgeräumt zu erscheinen. Die Reinigung der Straßen und Wege innerhalb und außerhalb des Baugrundstückes von Verschmutzung durch Baufahrzeuge
hat entsprechend den  Forderungen des AG und der Stadt zu erfolgen. Die Kosten hierfür sind in die Einheitspreise mit einzurechnen.

Eine Baube-/Überwachung wird vom AG nicht gestellt.

Während der Winterzeit sind die vom AN genutzten Arbeits- und Verkehrsbereiche während der Ausführungszeit ohne gesonderte Berechnung und ohne Aufforderung von Schnee und Eis zu räumen und zu streuen. Die Beseitigung von Oberflächenwasser im und an Gebäudeteilen sowie im und am notwendigen Arbeitsbereich, ist Bestandteil der Leistungen und wird nicht gesondert vergütet

Der AN hat die Pflicht zur laufenden Reinigung und nach Beendigung seiner Leistung zur unverzüglichen, vollständigen Räumung der Baustelle. Befolgt er dazu ergehende Aufforderungen nicht, erfolgt ein Zahlungseinbehalt in Höhe von bis zu 3 % der Rechnungssumme. Die Vollzugsmeldung über die laufende Bauschutträumung und Aufräumarbeiten innerhalb und außerhalb des Gebäudes hat jeden Donnerstag bis 15:00 Uhr zu erfolgen und ist von den Architekten/der Bauleitung bestätigen zu lassen.

2.6 Abfall- / Schuttentsorgung

Schuttcontainer dürfen nur nach Absprache mit der Bauleitung aufgestellt werden. Bei Beseitigung von Schutt ist besonders darauf zu achten, dass Staubentwicklung durch intensives Nässen des Schuttes weitgehenst vermieden wird.
Grundsätzlich ist anfallender Schutt umgehend vom Verursacher zu beseitigen. Die Bauleitung ist berechtigt Ersatzfirmen mit der Schuttbeseitigung zu beauftragen, wenn nach einmaliger mündlicher Aufforderung beim Verursacher keine Folge geleistet wird. Baumaterial darf nur innerhalb des Bauzauns gelagert werden. Der Zugang zur Baustelle erfolgt von außen. Bepflanzung, die bestehen bleibt, ist vor Beschädigungen zu schützen.

Hinsichtlich der Beseitigung von Verunreinigungen, Abfällen und Bauschutt, die von Arbeiten des Auftragnehmers herrühren und als Sondermüll einzuordnen sind, wird auf die Einhaltung gesetzlicher und behördlicher Bestimmungen hingewiesen. Vor Auftragserteilung ist gegebenenfalls ein behördlich erteilter "Entsorgungsnachweis" vorzulegen.
Es wird herausgestellt, dass der AN als Abfallerzeuger für den Bauherrn die Entsorgungsverantwortung übernimmt. Somit wird der AN zum Besitzer des Abfalls mit sämtlichen Pflichen als Abfallerzeuger. Die Entsorgung gemäß Nachweisverordnung ist umfassend zu dokumentieren.

2.7 SiGeKo

Für die Baustelle ist ein Sicherheitskoordinator bestimmt. Es gilt eine Baustellenordnung, die Ihnen zur Verfügung gestellt wird. Die geltenden Unfallverhütungsvorschriften und die staatlichen Regelungen sind einzuhalten. Die von Ihnen für Ihr Unternehmen erstellte Gefährdungsbeurteilung ist dem Sicherheitskoordinator auf Verlangen zur Verfügung zu stellen. Das Baustellenpersonal hat sich nach Aufforderung des SiGeKo spezifische Unterweisungen zu unterziehen. Auf der Baustelle dürfen nur geprüfte technische Arbeitsmittel eingesetzt werden.

2.8 Verkehrswege

Die Verkehrswege für die LKW-Fahrzeuge mit Anhängern und die Beladeflächen sind während der Bauarbeiten für den AG ständig freizuhalten. Eine evtl. unumgänglich notwendige zeitlich begrenzte Sperrung muss fristgerecht mit der Stadt abgestimmt und von dieser genehmigt werden. Alle Sicherungsmaßnahmen für den Betrieb der Baustelle sind durch den AN ohne besondere Vergütung durchzuführen.

2.9 Fachbauleiter

Der AN ist verpflichtet, für dieses BV einen Fachbauleiter zu benennen. Der Fachbauleiter hat nach Aufforderung durch die Bauleitung an den wöchentlichen Baubesprechungen teilzunehmen. Hierbei getroffene Vereinbarungen bzw. Anordnungen der Bauleitung, insbesondere wenn sie der Sicherheit oder dem Baufortschritt dienen, sind unverzüglich Folge zu leisten. Alle Ergebnisse von Baubesprechungen werden zu Vertragbestandteilen, sofern nicht binnen fünf Werktagen schriftlich widersprochen wird.

2.10 Ausführung

Der AN sichert zu, daß alle angebotenen Leistungen unter Berücksichtigung und Einhaltung der geltenden Unfallverhütungsvorschriften der entsprechenden BG angeboten wurden.

Die zu erbringenden Leistungen sind möglichst eindeutig und erschöpfend beschrieben. Das entbindet den AN jedoch nicht, sämtliche planerischen Unterlagen sowie die erf. Vorleistungen anderer ANs auf Eignung für die Durchführung der eigenen Arbeiten zu prüfen. Bedenken gegen die Ausführung sind vor Beginn der Arbeiten schriftlich anzumelden.

Zusätzliche Arbeiten jeder Art finden bei der Endabrechnung nur dann Anerkennung, wenn diese vor Ausführung schriftlich angemeldet, schriftlich vereinbart und von der Bauherrschaft bestätigt sind.

2.11 Bietererklärung

Der Bieter hat die Texte gründlich gelesen und akzeptiert diese Grundlage zur voll funktionsfähigen  Erstellung der Gesamtleistung. Sollte dies nicht der Fall sein, sind Ergänzungen in einem separaten Schreiben beizulegen bzw. anzubieten.

Alle in diesen und allen vor- und nachfolgenden Vorbemerkungen dargestellten Arbeitsbedingungen und Forderungen sind bei der Preisbildung zu berücksichtigen. Im Falle der Auftragserteilung werden diese zu Vertragsbestandteilen.

2.12 Ausführungsunterlagen

Der AN ist verpflichtet, täglich einen Baustellentagesbericht, der detailliert die durchgeführten Arbeiten beschreibt, zu führen und diesen wöchentlich dem AG zu übergeben.

Vom AN angefertigte Unterlagen sind zur Genehmigung einzureichen. Für die richtige Anwendung der zur Verfügung gestellten Unterlagen ist der AN verantwortlich. Der AN hat die gestellten Pläne und Unterlagen auf ihre Richtigkeit und Vollständigkeit zu überprüfen.

Benötigt der AN Ausführungsunterlagen vom AG, hat der AN - entsprechend dem Baufortschritt - dem AG den Zeitpunkt, zu dem er die nach dem Vertrag vom AG zu liefernden Unterlagen benötigt, möglichst frühzeitig anzugeben, damit die Übergabe durch den AG rechtzeitig erfolgen kann. Unterlässt er schuldhaft diese Mitteilung, hat er den dem AG daraus resultierenden Schaden zu ersetzen.

Die komplette Projektabwicklung erfolgt über eine Online-Projektplattform. Diese betrifft auch die Planverteilung. Die Pläne sind vom AN eigenverantwortlich im aktuellen Zustand von der Projektplattform herunterzuladen und ggfs. zu vervielfältigen.
Ebenso sind Dokumente, wie beispielsweise die Werk- und Montageplanung über die Online-Plattform an die betreffenden Personen digital zu übermitteln.

Ein Planversand  durch den Planer in Papierform wird aus Nachhaltigkeits- gründen nicht erfolgen.

Ende der allgemeinen Vorbemerkungen

*Hinweis: 3. ZTV Wasserhaltung*
ZTV Wasserhaltungsarbeiten

Grundlagen für Ausführung und Abrechung aller nachfolgend beschriebenen Arbeiten ist die VOB Teil C in der neuesten gültigen Fassung mit Ausnahme der in den folgenden Vorbemerkungen und Leistungstexten ausdrücklich erwähnten Abweichungen.

Die Vorhaltung der Anlage berechnet sich vom Tag der fertigen Installation bis einschl. zum Tag der Freimeldung der Wasserhaltung. Der Einheitspreis der Vorhaltepositionen bleibt auch bei kürzerer Vorhaltung bestehen.

*Hinweis: 4. Anlagen zum Leistungsverzeichnis*
7. Anlagen zum Leistungsverzeichnis

Folgende Anlagen liegen dem Leistungsverzeichnis als Kalulationshilfe bzw. zur Übersicht bei:

### Titel 01 Baustelleneinrichtung

**01.1 Auf- und Abbau am Bohrpunkt sowie Umsetzen**
Auf- und Abbau am Bohrpunkt des Grundwassermesspegels sowie Umsetzen des Gerätes
Menge: 3,000 Stk

**01.2 Herstellen von Grundwasserpegelmessungen**
Herstellen von Bohrungen 10 m tief als Grundwassermessstellen.
Einbau inkl. zu bemessender Filterschicht, Tonsperre, Filtersand etc. gem. Bodengutachten.
Durchm. 115 mm
inkl. Messstellenkopf als abschließbarer Ausbauabschluss aus Stahl oder Kunststoff
Menge: 25,000 m

**01.3 Demontage von Grundwasserpegelmessungen**
Nach Herstellen des geschlosenen Rohbaus sind die zuvor beschriebenen Grundwasserpegelmessstellen zurückzubauen. Das anfallende Material ist Eigentum des AN und ist ordnungsgemäß zu entsorgen.
Menge: 25,000 m

**01.4 Dokumentation**
Dokumentation
Zeichnerische Darstellung der Bohrergebnisse, Fertigen von Ausbauzeichnungen, Bohrprotokolle.
Für die Einleitung des Wassers ist eine Probeentnahme inkl. Analyse einzukalkulieren.
Menge: 1,000 Stk

**01.5 Bohrkolonne bei Stillstand bzw. Hindernissen**
Menge: 2,000 Std

*Hinweis: Hinweis Datenlogger / Überwachung Grundwasserabsenkung*
Gem. der Nebenleistungen in der VOB Teil C ist der Einbau, das Vorhalten und das Abbauen einer Störmeldeanlage zur Fernmeldung kritischer Wasserstände und Unterbrechung der Energieversorgung vorzusehen.
Inklsuive Führen und Vorhalten eines Betriebstagebuches / Wasserbuches zu der Wasserhaltungen auf der Baustelle während der gesamten Bauzeit. Tägliche Dokumentation der am Zähler abgelesenen Fördermengen und Pegelständen. Überprüfungen der Einleitstelle. Dokumentation von Stillstandszeiten und Unterbrechungen sowie der Entnahme von Wasserproben.

**01.6 Bereitstellung eines Lichtlotes**
Bereitstellung eines Lichtlotes zur bauseitigen Höhenkontrolle der Messpegel.
Menge: 1,000 Stk

**01.7 Einmessen der Bohrpunkte**
Einmessen der Bohrpunkte für Vakuumkleinfilterbrunnen auf dem Baufeld.

Durch den AG werden eine Längs- und eine Querachse eingemessen sowie ein Höhenfestfestpunkt angelegt.

Die örtliche Festlegungen aller Achsen bzw. der Bohrpunkte müssen durch den AN vorgenommen werden.
Es sind die Bohrpunkte und alle weiteren für die Montage notwendigen Punkte einzumessen und zu kennzeichnen .
Menge: 1,000 Stk

### Titel 02 Geschlossene Wasserhaltung

*Hinweis: Herstellung einer Vakuumkleinfilterbrunnen-Wasserhaltung*
Herstellung einer Vakuumkleinfilterwasserhaltungen zu unterschiedlichen Zeiten.

An- und Abtransport des Bohrgerätes (Raupenfahrwerk) einschl. der erforderlichen Transportgenehmigung. Antransport der Vakuumfilterlanzen, Sammel- und Ablaufleitungen sowie der erforderlichen Personals und der Begleitfahrzeuge (LKW etc.) Herstellung von Vakuumkleinfilterfbrunnen, im maschinellen Bohrverfahren in sandigen, mergelhaltigen Böden. Das Umsetzen des Bohrgerätes ist für die beschriebene Herstellung in die jeweilige Bohrposition einzukalkulieren eine gesonderte Vergütung für das Umsetzen des Bohrgerätes erfolgt nicht.
Aufbau, Anschluss und Inbetriebnahme der Elektrovakuumpumpen. Auf- und Abbau sowie Vorhaltung der Sammelleitung (Saugleitung) und der Ablaufleitung (Druckleitung). Nach Beendigung der Wasserhaltungsarbeiten Laden und Abtransport aller für die Wasserhaltungsarbeiten benötigten Filter, Pumpen und Leitungen sowie deren Reinigung.

Die Wasserhaltung ist so auszulegen, dass die im Bodengutachten ermittelten Wasseranfallsmengen von bis zu 75 m³/h (Lehrschwimmbecken), 24 m³/h (Untergeschoss) und 8 m³/h (Pumpensumpf) einschließlich erforderlicher Sicherheitszuschläge dauerhaft beherrscht werden. Die vollständige hydraulische Bemessung obliegt dem Auftragnehmer.

Für sämtliche Grundwasserpumpen ist der maßgebliche Immissionsrichtwert von 40dB in den Nachtstunden für die nachbarliche Bebauung einzuhalten.
Der AN hat dies bei seiner Kalkulation zu berücksichtigen.

**02.1 Baustelleneinrichtung**
Einrichtung, Vorhalten und Räumung der Baustelle. An- und Abtransport, Vorhalten für die Dauer der Bauzeit, aller erforderl. Einrichtungs- und Betriebsgeräte, Maschinen, Werkzeuge, Anlagen, Magazin-, Mannschafts-, Büro- und Sanitärcontainer zur Baustelle, deren Aufstellung, ggf. Umbau, Installation der erforderlichen Ver- und Entsorgungsanlagen einschl. Verbrauchsanzeiger und allen sonstigen auf der Baustelle erforderlichen Einrichtungen, die zur ordnungsgemäßen Aus- und Durchführung der Arbeiten erforderlich sind, auch wenn diese hier nicht besonders erwähnt sind.

Einschließlich:
- Führen des Bautagebuchs,
- Wiederherstellen des ursprünglichen Zustands von
  benutzten Einrichtungen, wie Straßen, Gehwegen,
  Abstellflächen auf Grundstücken etc.
- Alle sonstigen Kosten, die der AN zur ordnungsgemäßen Durchführung der Bauaufgabe zu erbringen hat.
- inkl. Sicherung und Fixierung der Brunnenperipherie im Zuge der weiteren Erdaushubarbeiten.
Menge: 1,000 Stk

**02.2 Bohrung für Vakuumkleinfilterbrunnen / Gobsand- Kiesfilterummantelung**
Bohrung für temporären Absenkbrunnen.
Bohrrichtung : vertikal
Zulässige Abweichung : 3°
Durchmesser : Nach Angabe AN (gem. Boden-gutachten 0,075m Brunnenradius)
Filter : Grobsand / Kiesummantelung
Bohrtiefe : bis ca.9 m Abtäuftiefe
Oberkante Gelände : ca 37,90 m NN
Brunnenunterkante : Auslegung AN/ gem.  Bodengutachten
Mittlerer Brunnenabstand : Wahl AN/ gem. Bodengutachten

Einzubeziehen sind die Brunnen für den Pumpensumpf der Ebene 31,46 m NN

Boden und Homogenbereiche
Bodenbeschreibung : gem. Bodengutachten Fein-  Mittelsande
Bemessungswasserstand : gem. Bodengutachten 36.90 mNN
k-Wert des Bodens : gem. Bodengutachten ca. 1 × 10^-4  m/s

Abrechnung entsprechend der tatsächlichen Bohrstrecke gem. Bohrprotokoll
Menge: 1101,000 m

**02.3 Wasserhaltung, geschlossen, Pumpe**
*** Bezugsbeschreibung
Temporäre Ausstattung von Filterbrunnen zur Förderung von Grundwasser im Vakuumbetrieb wie folgt:
- Lieferung und Montage sowie Abbau und Abtransport aller Geräte und Materialien, ausreichend bemessen zur sicheren Erreichung des Absenkzieles auf der gesamten Baugrubenfläche.
- Einbau von Vakuumkleinfilterbrunnen inkl. Auslegung der Filterstrecke
- Anschluss an Sammelleitung herstellen
- Elektrischer Anschluss an Verteilerkasten
- Anschlussleitung so nach vorgegebenem Baustelleneinrichtungsplan verlegen und befestigen, dass der Baubetrieb nicht gestört wird
Abrechnung nach Anzahl bzw. Stück ausgestatteter Brunnen.
Anzahl Pumpen (Elektromotor) : gem. Bemessung AN
Geodätische Förderhöhe : bis 12,00 m

Vakuumaggregat einschließlich erforderlicher Förderpumpen.
 Förderleistung entsprechend Wasserhaltungskonzept des Auftragnehmers zur sicheren Beherrschung der im Bodengutachten angegebenen Zuflussmengen.
 Erforderliche Gesamtfördermenge mindestens 25 l/s.
 Die Dimensionierung der Wasserhaltung obliegt dem Auftragnehmer.
Menge: 135,000 Stk

**02.4 Wasserhaltung, Pumpe vorhalten und betreiben,**
Vorhalten, Warten und Betreiben der vorbeschriebenen temporären Wasserförderanlagen (je Pumpensatz).
Pumpe mit Elektromotor im Vakuumbetrieb.
Abrechnung : Stück mal Wochen = StWo

Inkl. führen eines Wasserbuchs mit monatlicher Vorlage an AG für Behörde
Menge: 7020,000 StWo

**02.5 Zeitversetzte Herstellung zusätzlicher Filterbrunnen im Bereich Pumpensumpf**
*** wie Position 02.3
Herstellen von zusätzlichen Vakuumfilterbrunnen nach Fertigstellung der Baugrubensohle im Bereich des Pumpensumpfes.

Die Herstellung erfolgt zeitlich versetzt zur Hauptwasserhaltung.

Leistungsumfang:
- Einrichten Bohrgerät
- Bohrung
- Einbau Filterrohr
- Filterkies
- Anschluss an vorhandene Sammelleitung
- Rückbau

Die Wasserhaltung ist bis mindestens 0,50 m unter Unterkante Pumpensumpf aufrecht zu erhalten.
Abrechnung Vorhaltung in Vorposition
Menge: 6,000 Stk

**02.6 Zusätzliche An- und Abfahrtskosten**
Zusätzliche An- und Abfahrten für das zeitversetzte Erstellen von geschlossenen Wasserhaltungssystemen.

Aufgrund unterschiedlicher Baugrubenebenen sind zeitversetzte Wasserhaltungsinstallationen erforderlich.

Diese zeitversetzte Abfolge, erfordert jeweils eine gesonderte An- und Abfahrt der erforderlichen Maschienen, Personal, etc..
Menge: 2,000 Stk

**02.7 Rohrleitung, oberirdisch, DN 100-300**
Rohrleitung oberirdisch einbauen oder an der Baugrubenwand aufhängen, entsprechend vorgegebenem Baustelleneinrichtungsplan vorhalten und nach Ende der Tiefbauarbeiten wieder ausbauen, einschl. An- und Abtransport.

Enthalten ist ebenfalls die Ableitungsverrohrung in Richtung der Einleitstelle. Zum Ausschreibungszeitpunkt ist die Einleitstelle in die Seseke.

Einzurechnen sind alle erforderlichen Montageteile, Armaturen sowie Form- und Passstücke.
Einschließlich Sicherung der Leitung im öffentlichen Bereich außerhalb der Baustelle.

Abrechnung : Länge in Rohrleitungsachse
Größe :DN 100 bis 300

Inkl. aller Anschlüsse der Vakuumpumpen.
Menge: 460,000 m

**02.8 Rohrleitung, unterirdisch, DN 100-300**
Rohrleitung unterirdisch einbauen, vorhalten und wieder ausbauen einschl. An- und Abtransport.
Einzurechnen sind alle erforderlichen Montageteile, Armaturen sowie Form- und Passstücke und die erforderlichen Erdarbeiten.
Abrechnung : Länge in Rohrleitungsachse
Größe : DN 150
Menge: 50,000 m

**02.9 Rohrleitungsbrücke, Straße 8-15 m**
Straßenüberbrückungskonstruktion für die Aufhängung der temporären Wasserrohrleitung herstellen und demontieren, einschl. Einholung von öffentlichen Genehmigungen und Sondernutzungserlaubnissen.
Vorhaltung über die geplante Betriebszeit.
Größe Wasserrohrleitung : DN 200 - 300
Straßenbreite : 6,00 bis 15,00 m
Menge: 2,000 Stk

**02.10 Elektroversorgung für Wasserhaltung**
Elektroversorgung für die Wasserhaltung aufbauen und beseitigen.
Elektrischen Anschluss an bauseitigen Baustromhauptverteiler, mit eigener Unterverteilung sowie Verkabelung aufstellen und wieder abbauen.
Leitungslängen gem. Baustelleneinrichtungsplan
Menge: 1,000 Stk

**02.11 Notstromaggregat, WH, Auf+Abbau**
Temporäres Notstromaggregat (Netzersatzanlage) mit der für die Wasserhaltung erforderlichen Leistung aufstellen, anschließen und abbauen.
Aufstellung betriebsbereit für die gesamte Wasserhaltungsanlage der Baumaßnahme.
Notstromaggregat für den vollständigen Weiterbetrieb der gesamten Wasserhaltung einschließlich aller Vakuumaggregate und Steuerungen.
Leistung entsprechend der Auslegung durch den AN.

Notstromaggregat aufbauen und abbauen.
Menge: 1,000 Stk

**02.12 Notstromaggregat vorhalten und betreiben**
Vorhalten, warten und betreiben des vorbeschriebenen Notstromaggregat.
Abrechnung : Stück mal Wochen = StWo
Menge: 52,000 StWo

*Hinweis: Sonstiges*

**02.13 Sandfangcontainer mit Wasseruhr**
Aufbau und Inbetriebnahme eines Sandfangcontainers einschl. Abbau nach Beendigung der Wasserhaltungsarbeiten.
Inkl. Räumen des Containers von Absetzgut sowie dessen Entsorgung.
Installation eines Wasserzählers in der Ablaufleitung 4" bis 6".
Ablesung der Zählerstände und Dokumentation bauseitig.
Menge: 1,000 Stk

**02.14 Sandfangbecken vorhalten**
Sandfangbecken in geeigneter Größe des geförderten Grundwassers vorhalten und warten, einschl. reinigen.
Abrechnung : Stück mal Vorhaltetag bis Außerbetriebnahme
Durchflussmenge : 30 bis 50 l/s
Menge: 52,000 Wo

**02.15 Einleitung in den Vorfluter / Gewässer**
Einleitstelle gem. wasserrechtlicher Erlaubnis fachgerecht sichern, Zuleitung fixieren und wieder rückbauen. Die Abstimmung mit der zuständigen Behörde, erforderliche Genehmigungen und Wasseranalysen sind in dieser Posittion einzukalkulieren.
Menge: 1,000 Stk

### Titel 03 Sonstiges

**03.1 Fehlbohrungen Baugrube**
Fehlbohrungen aufgrund unvorhersehbarer Untergrundverhältnisse.
Abrechnung nach neuem Ansetzen der ausgeführten Fehlbohrstrecke in Meter
Menge: 25,000 m

**03.2 Gesamtdokumentation**
Liefern einer Dokumentation:

Die Dokumentation soll mindestens folgende Punkte
beinhalten:
- Bohrprotokolle
- Bautagesberichte
- den Nachweis über die verwendeten Materialien
 inkl. der Technischen Merkblätter, etc.
-  eventuell wichtige  Hinweise für den Betreiber
-  eventl. erforderliche Wartungshinweise
-  Prüfzeugnisse jeglicher Art
-  Fachunternehmererklärung
-  Sonstiges, etc.

sämtliche Unterlagen sind in je einem Ordner,
sauber gegliedert mit Inhaltsangabe, 2-fach,
mit der Schlussrechnung abzugeben.
Menge: 1,000 Stk

**03.3 Technische Bearbeitung / Werkplanung**
Technische Bearbeitung für den gesamten Umfang der ausgeschriebenen Leistung ist vom AN/ Bieter zu liefern / einzukalkulieren. Basierend auf den Angaben des Architekten/ Baugrundgutachter, hat der Auftragnehmer (AN) die technische Bearbeitung für den Bauablauf hinsichtlich Montageanforderung, sowie die Montagezustände zu erbringen und dem AG zur Freigabe in Papier vorzulegen. Inkl. Korrekturenübernahme und ggf. erneuter Vorlage nach sukzessivem Bearbeitungsprozess. Vorlage digital als PDF / DWG / DXF etc. Innerhalb von / bis 3KW nach Auftragserhalt sind alle Werkpläne dem Architekten und Bauüberwachung zu übergeben.
Menge: 1,000 Stk

*Hinweis: Stundenlohnarbeiten*
Stundenlohnarbeiten
dürfen nur auf besondere Anweisung der Bauleitung
ausgeführt werden. Nachweise hiefür sind arbeitstäglich
zur Anerkennung vorzulegen.
Mit der Unterzeichnung dieses Angebotes erklärt der
Bieter rechtsverbindlich, daß die Verrechnungssätze der
Stundenlohnarbeiten unter Beachtung der
preisrechtlichen Vorschriften ermittelt sind und
unabhängig von der Anzahl der abgerechneten Stunden
Gültigkeit haben. Die Verrechnungskosten beinhalten die
Gemeinkosten, Sozialbeiträge, evtl. Vermögenswirksame
Leistungen sowie sonstige Nebenkosten.

Die anfallenden Stunden sind strickt nach den Titeln/Bereichen zu trennen
Hier: Bereich Hallenbad (Ebene 2)

**03.4 Stundenlohnarbeiten Facharbeiter**
Für evtl. erforderliche Arbeiten, die nicht im LV
erfasst sind und gegen Nachweis zur Ausführung kommen,
werden berechnet für:
Facharbeiter
Menge: 10,000 Std

**03.5 Stundenlohnarbeiten Bauhelfer**
Für evtl. erforderliche Arbeiten, die nicht im LV
erfaßt sind und gegen Nachweis zur Ausführung kommen,
werden berechnet für:
Bauhelfer
Menge: 10,000 Std
